# L000, SM Wipperfürth 2025 Fahrbahnsanierung L-Straßen
Angebotsaufforderung (GAEB 90, DA83)
Währung: EUR
Auftraggeber: Landesbetrieb Straßenbau NW

## L000, SM Wipperfürth 2025 Fahrbahnsanier
Datum: 06.05.26

### Abschnitt 00 L 284 Bielstein bis Hommerich Abs.18 Stat. 0+000 - 1+800

#### Unterabschnitt 00.00 Baustelleneinrichtung

**00.00.0001 Baustelle einrichten Sämtl.LV-Abschn.*Zufahrt vorh.**
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden gesondert vergütet.
Soweit nicht für bestimmte Leistungen für das
Einrichten der Baustelle gesonderte Positionen im
Leistungsverzeichnis enthalten sind, gilt die Pauschale
für alle Leistungen sämtlicher Abschnitte des
Leistungsverzeichnisses.
Zufahrt zur Baustelle vorhanden.
Menge: 1,000 St

**00.00.0002 Baustelleneinrichtung vorhalten Sämtl.LV-Abschn.**
Geräte, Werkzeuge und sonstige Betriebsmittel, die zur
vertragsgemäßen Ausführung der Bauleistungen
erforderlich und nicht in gesonderte
Leistungspositionen
einzurechnen sind, sowie Baubüros, Unterkünfte,
Werkstätten, Lagerschuppen, und dgl. soweit
erforderlich
Vorhalten, Unterhalten und Betreiben.
Mieten, Pacht, Gebühren und dgl. sind ebenfalls mit
dieser Position abgegolten.
Teilzeiten nach Tagen werden zu 1/30 des
Einheitspreises vergütet.
Soweit nicht für bestimmte Leistungen für das
Vorhalten, Unterhalten und Betreiben der Baustelle
gesonderte Positionen im Leistungsverzeichnis enthalten
sind, gilt diese Position
für alle Leistungen sämtlicher Abschnitte des
Leistungsverzeichnisses.
Menge: 1,000 Mt

**00.00.0003 Baustelle räumen Sämtl. LV-Abschn.**
Baustelle von allen Geräten, Anlagen, Einrichtungen und
dgl. räumen. Benutzte Flächen und Wege entsprechend dem
ursprünglichen Zustand herrichten. Soweit nicht für
bestimmte Leistungen für das Räumen der Baustelle gesonderte Positionen im Leistungsverzeichnis enthalten
sind, gilt die Pauschale
für alle Leistungen sämtlicher Abschnitte des Leistungsverzeichnisses.
Menge: 1,000 St
Zuordnung: 101

#### Unterabschnitt 00.01 Verkehrssicherung

**00.01.0001 Verkehrssich. läng. Dauer aufbauen Arb.st.u. Uml.str*Verk.konzept AG**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Menge: 1,000 St
Zuordnung: 105

**00.01.0002 Verkehrssich. läng. Dauer vorhalten wie Vorposition**
Verkehrssicherung längerer Dauer vorhalten, warten, instand setzen und betreiben. Vorübergehende Verkehrssicherungsmaßnahmen durchführen. Die Kontrolle der Verkehrssicherung wird gesondert vergütet.
Verkehrssicherung wie in Vorposition beschrieben.
Menge: 28,000 d
Zuordnung: 105

**00.01.0003 Verkehrssicherung läng.Dauer durchf Arbeitsstelle*VZ-Plan des AG**
Verkehrssicherung längerer Dauer betriebsfertig aufbauen, vorhalten, warten, instand setzen, betreiben, kontrollieren und abbauen. Vorübergehende Verkehrssicherungsmaßnahmen durchführen. Vorübergehende Markierung,
transportable Lichtsignalanlage, bauliches Leitelement,
mobile Stauwarnanlage, LED-Anzeigetafel und transportable Schutzeinrichtung werden gesondert vergütet.
Verkehrssicherung an Arbeitsstelle.
Nach Verkehrszeichenplan des AG.
Einsatzzeit '5 Wochen '
Menge: 1,000 St
Zuordnung: 105

**00.01.0004 Kontrolle d. Verkehrss. an Arb.st. einmal täglich*schrift.Dokument**
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 28,000 d
Zuordnung: 105

**00.01.0005 Transp. LSA Typ D aufb. u. abb.*Versorg. n. Wahl verk.abh.St.1SZP*VTU erstellen**
Transportable Lichtsignalanlage (LSA) für kreuzende
Verkehrsströme Typ D mit Kabelverbindung, einschließlich Energieversorgung,  aufbauen, in Betrieb nehmen
und abbauen. Vorhalten, Kontrolle, Wartung, Instandsetzung und Betreiben werden gesondert vergütet. Vorübergehende Verkehrssicherungsmaßnahmen durchführen. 70
v.H. des Preises werden nach betriebsfertigem Aufbau,
der Rest nach Abbau vergütet.
LSA 3 Phasen
Energieversorgung nach Wahl des AN.
Mit verkehrsabhängiger Steuerung für 1 Signalzeitenplan.
Verkehrstechnische Unterlage bestehend aus Signallageplan, Berechnungen, Zwischenzeitenmatrix, Signalzeitenplan erstellen.
Menge: 1,000 St
Zuordnung: 105

**00.01.0006 Transport. Lichtsignalanlage vorh. wie Vorposition**
Transportable Lichtsignalanlage (LSA) vorhalten, warten, instand setzen und betreiben. Vorübergehende Verkehrssicherungsmaßnahmen durchführen. Die Kontrolle
wird gesondert vergütet.
Transportable LSA wie in Vorposition beschrieben.
Menge: 28,000 d
Zuordnung: 105

**00.01.0007 Vorrangschaltung von allen**
Vorrangschaltung von allen transportablen
Lichtsignalanlagen der Baumaßnahme
für Rettungsfahrzeuge.
Als Allrotschaltung über Handy für
Rettungsfahrzeuge der transportablen Lichtsignalanlagen
herstellen, für die Bauzeit vorhalten, warten,
betreiben und wieder beseitigen.
Vergütet wird der Mehraufwand gegenüber einer
Transportablen Lichtsignalanlage ohne
Vorrangschaltung. Position gilt für alle
Lichtzeichenanlagen.
Menge: 1,000 St

#### Unterabschnitt 00.02 Vorarbeiten

**00.02.0001 Schutz für Baumstamm herstellen StU ü. 50-100 cm*Polst.flex.Drai. Brett 24 mm*Höhe mind. 3,00m Schutz Verwert.AN**
Schutz für Baumstamm durch Mantel mit Polsterung herstellen und während der Bauzeit vor- und unterhalten.
Der Mantel darf den Baumstamm und die Wurzelanläufe
nicht berühren.
Stammumfang über 50 bis 100 cm.
Polsterung des Stammes mit flexiblen Kunststoff-
Drainrohren.
Mantel aus Brettern, 24 mm dick, lückenlos befestigen.
Mantelhöhe mindestens 3,00 m.
Schutz nach Beendigung der Bauarbeiten abbauen und nach
Wahl des AN verwerten.
Menge: 2,000 St
Zuordnung: 107

**00.02.0002 Aufsatz für Straßenabl. anpassen In Asphalt-Fläche*Höher bis 5 cm**
Aufsatz des Straßenablaufs freilegen und entsprechend
Bauablauf Zug um Zug an die neue planmäßige Höhe anpassen. Aufbrucharbeiten zum Freilegen des Aufsatzes ausführen. Ausbauen sowie eventuelles Liefern und Einbauen
von Schachtteilen werden gesondert vergütet.
Umgebende Fläche = Asphalt.
Aufsatz höher setzen bis 5 cm.
Menge: 16,000 St

**00.02.0003 Aufsatz f. Straßenablauf ausbauen in Pflast./Platt.*Ablauf sichern alles verwerten**
Aufsatz für Straßenablauf freilegen und ausbauen.
Umgebende Fläche = Asphaltbefestigung bis d = 35,0 cm
Ablauföffnung durch geeignete Abdeckung sichern.
Ablauf 500 x 500
Sämtliche Ausbaustoffe nach Wahl des AN verwerten.
Menge: 1,000 St

**00.02.0004 Aufsatz f. Straßenablauf aufsetzen 500x500, D,34,5mm*Aufsatz lastentk. dämpf.Einlage*Zinkeimer A 4 Höhe Zug um Zug*Mörtel M20**
Aufsatz für Straßenablauf aufsetzen und ursprüngliche
Befestigung wieder herstellen.
Klasse D 400, 500x500, mit Schlitzweite 34,5 mm.
Aufsatz lastentkoppelt aufsetzen. Auflager herstellen.
Dämpfende Einlage.
Verzinkter Eimer, Form A 4.
Aufsatz zunächst provisorisch auflegen und entsprechend
Bauablauf Zug um Zug bis auf planmäßige Höhe setzen.
Fuge zwischen Fertigteilen mit Mörtel M20 vollflächig
herstellen, Fugen glattstreichen.
Menge: 1,000 St

**00.02.0005 Bankett schälen Breite 1,00 m*Dicke 5-10cm 12 tief+ 6 hoch**
Bankett einschließlich Vegetationsdecke schälen. Er-
schwernisse durch Einbauten werden gesondert vergütet.
Mittlere Breite = 1,00 m.
Dicke über 5 bis 10 cm.
Querneigung 12 v.H. am tiefliegenden und 6 v.H. am
hochliegenden Fahrbahnrand herstellen.
Bankett mit Fahrbahnrand
Schälgut Einstufung gemäß LAGA Z=2
Abfallschlüssel Nr.: 170504
Entsorgung nach Wahl des AN
Menge: 3600,000 m
Zuordnung: 112

**00.02.0006 Bankett profilgerecht herstellen DoB 0/32, Oberbo.*Einschichtig Breite 1,50 m*12 tief+ 6 hoch 3cm tiefer*DPR 100**
Bankett profilgerecht herstellen. Erschwernisse durch
Einbauten, Schächte und Straßenabläufe werden gesondert
vergütet.
Material = abgesiebtes Natursteinmaterial
(Vorsiebmaterial)
Gemisch 0/32, Kategorie C 90/3
Einbau = 5 bis 15 cm
Breite ca. 0,3 bis  1,60 m.
Querneigung 12 v.H. am tiefliegenden und 6 v.H. am
hochliegenden Fahrbahnrand.
Einbau 3 cm tiefer als Fahrbahnrand.
Verformughsmodul EV2 mindestens 70 MN/m²
Raseneinsaat herstellen.
Saatgut RMS 7.71 > 20 g/m² aufbringen und einarbeiten
Fläche mit krümmelingen Oberboden flächebndeckend ca.
1,0 cm dick abstreuen und andrücken.
Menge: 3600,000 m
Zuordnung: 112

**00.02.0007 N.gefährl. Abfall aus Baustelle ent Bankettschälgut*Entsorgung U. AG Gebühr einrechn.**
Nicht gefährlichen Abfall aus Baustelle laden, fördern
und entsorgen. Schadstoffbelastung nach Unterlagen des
AG.
Abgerechnet wird nach Wiegescheinen.
Abfall = Bankettschälgut. Abfallschlüsselnummer = 17 05
04.
Entsorgung nach Unterlagen des AG.
Gebühren der Abfallentsorgung sind einzurechnen.
Menge: 550,000 t

**00.02.0008 Suchgraben herstellen Tiefe bis 1,25 m*mitMasch.unterst.**
Suchgraben nach Unterlagen des AG einschließlich Handschachtung herstellen. Aushub zur Wiederverwendung
seitlich lagern. Beschreibung der Homogenbereiche nach
Unterlagen des AG. Abgerechnet wird nach Abtragsprofilen.
Grabentiefe bis 1,25 m.
Handschachtung mit Maschinenunterstützung.
Menge: 3,000 m3
Zuordnung: 108

#### Unterabschnitt 00.03 Pflaster/Borde/Rinnen

**00.03.0001 Bordstein aufnehmen.*Fund.ü10-20/R-St. alles Verw. AN**
Bordstein aufnehmen.
Bordstein Flachbordstein F 10 und Hochbordstein
HB 15 aus Beton
einschl. Einfahrtssteine, Übergangssteine etc.
Fundament aus Beton, über 10 bis 20 cm dick, und
Rückenstütze aus Beton aufbrechen.
Sämtliche Steine und übriges Aufbruchgut nach Wahl des
AN verwerten.
Menge: 50,000 m
Zuordnung: 115

**00.03.0002 Streifen/Rinne aus Betonst. aufn. ü. 12-15 cm dick Fugenmörtel*Fund.bet. ü.10-20 Verwertung AN**
Streifen oder Rinne mit Pflastersteinen aus Beton aufnehmen. Aufbruch der Tragschicht wird gesondert
vergütet.
Pflasterstein über 12 bis 15 cm dick.
Breite des Streifens/der Rinne 1-reihig.
Pflasterstein 16/24/14.
Mit Fugenfüllung aus hydraulisch gebundenem Fu-
genmörtel.
Fundament aus Beton/Mörtel, über 10 bis 20 cm dick,
aufbrechen.
Steine und Aufbruchgut nach Wahl des AN verwerten.
Menge: 50,000 m

**00.03.0003 Rinne mit Pflast. aus Beton herst.*160/240/140, quer m.F., m. Vorsatz.*1-zeilig Fundamentbeton**
Rinne mit Pflastersteinen aus Beton herstellen. Mehrzeilige Rinne ist mit beidseitigen Schnurkanten herzustellen.
Rinne Basamentstein
Format für Rastermaß des Pflastersteins = 160/240/140
mm. Verlegung quer zur Streifenrichtung.
Mit Fase, mit Vorsatzbeton.
Breite 1-zeilig.
Beton für Fundament und Rückenstütze mit einer Druckfestigkeit (Einzelwert) am Bohrkern von mind. 12 MPa.
Rückenstütze nach Unterlagen des AG.
Fuge verfüllen
Menge: 50,000 m
Zuordnung: 115

**00.03.0004 Bordsteine aus Beton setzen**
Bordsteine aus Beton setzen. Breite der Rückenstütze
mind. 15 cm.
Bordstein 'Flachbordstein FB 30x25  Länge: 0,50 m'
Vorsatzschicht mit Weißzement und Weißpigment.
Rückenstütze ' aus Beton C 20/25 bis 10 cm unter OF
Bordstein, 20 cm breit, herstellen.'
Fundamentbeton 'C 20/25, 20 cm dick, herstellen.  '
Menge: 50,000 m
Zuordnung: 115

**00.03.0005 Asphaltbefestigung trennen Einzelfl.**
Asphaltbefestigung geradlinig trennen.
Bereich vor Rinne aus Betonformsteinen
Trennen durch schneiden.
Dicke der Asphaltbefestigung über 15 bis 25 cm.
Menge: 1800,000 m
Zuordnung: 113

**00.03.0006 Rinne aus Betonformst. aufnehmen*Breite 20-30 cm Fugenmörtel*Fund.bet. ü.10-20 Verwertung AN**
Rinne aus Betonformsteinen aufnehmen.
Art Betonrinnenplatte verlegt als Rand- bzw. Leitstein
am äußeren Fahrbahnrand, Dicke über 20 bis 25 cm.
Breite über 20 bis 30 cm.
Mit Fugenfüllung aus hydraulisch gebundenem Fu-
genmörtel.
Fundament aus Beton/Mörtel, über 10 bis 20 cm dick,
aufbrechen.
Formsteine und Aufbruchgut nach Wahl des AN verwerten.
Menge: 1800,000 m
Zuordnung: 115

**00.03.0007 Asphalttragsch. aus AC 22 T S herst Bk10 Bitumen 50/70**
Asphalttragschicht aus Asphalttragschichtmischgut
AC 22 T S herstellen. Anlieferung des Asphaltmischguts
in thermoisolierten Transportbehältern.
In Verkehrsflächen der Belastungsklasse Bk10.
Einbau zur Profilierung der ausgebauten Betonleitsteine
Bindemittel = 50/70.
Menge: 50,000 t
Zuordnung: 113

**00.03.0008 Asphalt fräsen Tiefe ü.2,5-4,5cm*Randstr./Rinne Fräsasph. verw.**
Asphalt fräsen und Fräsgut aufnehmen. Anschlusskante
geradlinig auf Frästiefe herstellen. Der Schnittlinienabstand darf maximal 15 mm betragen.
Asphalt Gussasphalt
Asphaltschicht Gussasphaltrinne
Frästiefe über 2,5 bis 4,5 cm.
Fläche = Randstreifen/Entwässerungsrinnen.
Fräsasphalt nach Wahl des AN verwerten.
Menge: 120,000 m2
Zuordnung: 113

**00.03.0009 Streifen/Rinne aus MA herst. Bk10+Bk3,2*Rinne 30 cm MA 8 N*Bitumen 30/45+vvZ**
Streifen bzw. Rinne aus Gussasphalt herstellen.
In Verkehrsflächen der Belastungsklasse Bk10 und Bk3,2.
Einbau in Rinne, Breite 30 cm.
Mischgut = Gussasphalt MA 8 N
Bindemittel = 30/45 mit viskositätsveränderndem Zusatz
bzw. einem entsprechend viskositätsveränderten Bindemittel 30/45.
Menge: 385,000 m
Zuordnung: 113

#### Unterabschnitt 00.04 Oberbau

*Hinweis*
3 Busbuchten und Gehweg

**00.04.0001 Bordstein aufnehmen.*Fund.ü10-20/R-St. alles Verw. AN**
Bordstein aufnehmen.
Bordstein Flachbordstein F 10 und Hochbordstein
HB 15 aus Beton
einschl. Einfahrtssteine, Übergangssteine etc.
Fundament aus Beton, über 10 bis 20 cm dick, und
Rückenstütze aus Beton aufbrechen.
Sämtliche Steine und übriges Aufbruchgut nach Wahl des
AN verwerten.
Menge: 42,000 m
Zuordnung: 115

**00.04.0002 Bordstein aus Beton setzen (Buskapstein)**
Bordstein aus Beton setzen. Breite der Rückenstütze
mind. 15 cm.
Bordstein 'Buskapstein 10/18/30 cm '
Vorsatzschicht mit Weißzement und Weißpigment.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 36,000 m

**00.04.0003 Bordstein aus Beton setzen (Übergangsstein links)**
Bordstein aus Beton setzen. Breite der Rückenstütze
mind. 15 cm.
Bordstein 'Übergangsstein rechts Buskapstein 7/15/30
auf HB 15/30  '
Vorsatzschicht mit Weißzement und Weißpigment.
Übergangsstein/Absenkungsstein.
Rückenstütze bis 10 cm unter Oberkante Bordstein. Beton
mit einer Druckfestigkeit (Einzelwert) am Bohrkern von
mind. 12 MPa.
Fundamentbeton nach Unterlagen des AG herstellen.
Menge: 3,000 m

**00.04.0004 Bordstein aus Beton setzen (Übergangsstein rechts**
ordstein aus Beton setzen. Breite der Rückenstütze
mind. 15 cm.
Bordstein 'Übergangsstein rechts Buskapstein 7/15/30
auf HB 15/30  '
Vorsatzschicht mit Weißzement und Weißpigment.
Übergangsstein/Absenkungsstein.
Rückenstütze bis 10 cm unter Oberkante Bordstein. Beton
mit einer Druckfestigkeit (Einzelwert) am Bohrkern von
mind. 12 MPa.
Fundamentbeton nach Unterlagen des AG herstellen.
Menge: 3,000 m

**00.04.0005 Asphaltbefestigung trennen Einzelfl.**
Asphaltbefestigung geradlinig trennen.
in Einzelflächen längs und quer zur Fahrbahnachse,
Trennen durch schneiden.
Dicke der Asphaltbefestigung über 5 bis 10 cm.
Menge: 160,000 m
Zuordnung: 113

**00.04.0006 Asphaltbefestigung aufnehmen*Aufbr. Verw. AN**
Asphaltbefestigung aufbrechen und aufnehmen.
Fläche Busbuchten
Dicke der Asphaltbefestigung über 10 bis 20 cm
Gesamtaufbruchtiefe 10 bis 20 cm
Aufbruchgut nach Wahl des AN verwerten.
Menge: 275,000 m2
Zuordnung: 113

**00.04.0007 Asphaltbefestigung aufnehmen*Aufbr. Verw. AN**
Asphaltbefestigung aufbrechen und aufnehmen.
Fläche Gehweg
Dicke der Asphaltbefestigung über 3 bis 5 cm
Gesamtaufbruchtiefe 3 bis 5 cm
Aufbruchgut nach Wahl des AN verwerten.
Menge: 160,000 m2
Zuordnung: 113

**00.04.0008 Unterlage profilieren FSS*EV2 mind.120*Unebenh. max.3 cm**
Unterlage für Schicht ohne Bindemittel auf Sollhöhe
nach Unterlagen des AG profilieren und verdichten. Liefern von Baustoff bzw. Entfernen von überschüssigem
Baustoff wird gesondert vergütet. Erschwernisse durch
Einbauten werden gesondert vergütet.
Unterlage = Frostschutzschicht.
Verformungsmodul der profilierten Unterlage mindestens
120 MN/m2.
Unebenheit innerhalb einer 4,00 m langen Messstrecke
höchstens 3 cm in Längs- und Querrichtung.
Menge: 160,000 m2

**00.04.0009 Frostschutzschicht herstellen N Wiegescheinen**
Frostschutzschicht herstellen. Erschwernisse durch
Einbauten, Schächte und Straßenabläufe werden gesondert vergütet.
In Verkehrsflächen bis Belastungsklasse Bk 10
Umweltrelevante Merkmale des Baustoffgemisches aus
gebrochener natürlicher Gesteinskörnung
Verdichtungsgrad/Verformungsmodul EV2 mind. 120 MPa
Einbaudicke bis 20 cm
Abgerechnet wird nach Wiegescheinen.
Menge: 50,000 t
Zuordnung: 112

**00.04.0010 Asphalttragsch. aus AC 22 T S herst Busbuchten und Gehwege 50/70*m. thermo**
Asphalttragschicht aus Asphalttragschichtmischgut
AC 22 T S herstellen.
In Verkehrsflächen der Belastungsklasse Bk10.
Einbau in Busbuchten und Gehwege.
Bindemittel = 50/70.
Einbau: Maschinell und teilweise von Hand.
Anlieferung des Asphaltmischguts in thermoisolierten
Transportbehältern.
Menge: 100,000 t

**00.04.0011 Unterlage reinigen gefr. Asphaltsch.*lose Teile aufn. Hochdr.-Sauganl.**
Unterlage reinigen. Anfallendes Kehrgut nach Wahl des
AN verwerten.
Unterlage = gefräste Asphaltschicht.
Lose Bestandteile von Schadstellen aufnehmen.
Selbstaufnehmende Kehrmaschine. Letzter Arbeitsgang mit
Wasserhochdruckreinigungsgeräten mit rotierenden Düsen
und Absaugeinrichtung.
Menge: 900,000 m2
Zuordnung: 113

**00.04.0012 Bitumenemulsion aufsprühen Bk100-Bk3,2*Asphalt gefräst C40B5-S*Menge 250 g/m2 vor A.deckschicht**
Bitumenemulsion zur Herstellung des Schichtenverbundes
aufsprühen.
Auf Verkehrsflächen der Belastungsklassen Bk 3,2 bis
Bk 10.
Unterlage = Asphaltbefestigung, gefräst.
Bindemittel = C40B5-S.
Bindemittelmenge = 250 g/m2.
Vor Einbau Asphaltdeckschicht.
Menge: 900,000 m2
Zuordnung: 113

**00.04.0013 Asphaltdecksch. aus AC 5 D L herst. Geh- und Radwege Bitumen 70/100**
Asphaltdeckschicht aus Asphaltbeton für Asphaltdeckschichten AC 5 D L herstellen. Anlieferung des
Asphaltmischguts in thermoisolierten
Transportbehältern.
In Verkehrsflächen für Geh- und Radwege.
Einbau Handeinbau
Bindemittel = 70/100.
Menge: 16,000 t
Zuordnung: 113

**00.04.0014 Asphaltdecksch. aus AC 11 D S herst Bk10*Dicke 4 cm*Bitumen 25/55-55A*Kalk.füller CC 70**
Asphaltdeckschicht aus Asphaltbeton für Asphaltdeckschichten AC 11 D S herstellen. Anlieferung des
Asphaltmischguts in thermoisolierten
Transportbehältern.
In Verkehrsflächen der Belastungsklasse Bk 3,2
- BK 10.
Einbau: maschineller Einbau und teilweise von
Hand.
Einbaudicke = 4 cm.
Bindemittel = 25/55-55 A.
Grobe Gesteinskörnung = Kategorie PSV 59
Fremdfüller = Kalksteinfüller Kategorie CC 70.
Menge: 30,000 to
Zuordnung: 113

**00.04.0015 Abstumpfungsmaßnahme durchführen LFK 1/3*Gestein wie Decke Menge 1 kg/m2**
Abstumpfungsmaßnahme zur Erhöhung der Anfangsgriffigkeit durch gleichmäßiges Aufbringen und Einwalzen von
Abstreukörnung durchführen. Nicht gebundene Abstreukörnung aufnehmen und nach Wahl des AN verwerten.
Abstreukörnung = Lieferkörnung 1/3.
Aus Gestein wie grobe Gesteinskörnung in Asphaltdeckschicht.
Abstreumenge = 1 kg/m2.
Menge: 450,000 m2
Zuordnung: 113

*Hinweis*
Schadstellen

**00.04.0016 Pechhaltige Befestigung aufnehmen Dicke 10-15 cm*Fahrbahn Fräsen*Pech ents. ges.**
Pechhaltige Befestigung lösen und aufnehmen. Beschaffenheit nach Unterlagen des AG.
Schicht Deckschicht Tragschicht, alte Deckschicht
Befestigung Asphaltoberbau
Dicke über 10 bis 15 cm.
Fläche = Fahrbahn.
Lösen durch Fräsen.
Pechhaltiges Fräsgut / Aufbruchgut entsorgen nach Un-
terlagen des AG. Entsorgen wird gesondert vergütet.
Menge: 2300,000 m2

**00.04.0017 Gefährl. Abfall aus Baustelle ents. Bitumen u. Teer*Gebühr einrechn.**
Gefährlichen Abfall aus Baustelle laden, fördern und
entsorgen. Art der Belastung und Entsorgung nach Unterlagen des AG. Entsorgungsnachweis nach Unterlagen des
AG führen.
Abgerechnet wird nach Wiegescheinen.
Kohlenteerhaltige Bitumengemische. Ab-
fallschlüsselnummer = 17 03 01.
Gebühren der Abfallentsorgung sind einzurechnen.
Menge: 800,000 t

**00.04.0018 Frostschutzschicht herstellen N Wiegescheinen**
Frostschutzschicht herstellen. Erschwernisse durch
Einbauten, Schächte und Straßenabläufe werden gesondert vergütet.
In Verkehrsflächen bis Belastungsklasse Bk 10
Umweltrelevante Merkmale des Baustoffgemisches aus
gebrochener natürlicher Gesteinskörnung
Verdichtungsgrad/Verformungsmodul EV2 mind. 120 MPa
Einbaudicke bis 20 cm
Abgerechnet wird nach Wiegescheinen.
Menge: 50,000 t
Zuordnung: 112

**00.04.0019 Bitumenemulsion zur Herstellung des**
Bitumenemulsion zur Herstellung des Schichtenverbundes
aufsprühen.
Auf Verkehrsflächen der Belastungsklassen Bk100 bis
Bk3,2.
Unterlage = Asphaltbefestigung, gefräst.
Bindemittel = C60BP4-S.
Bindemittelmenge = 300 g/m2.
Vor Einbau 'Asphalttragschicht'
Menge: 2300,000 m2

**00.04.0020 Asphalttragsch. aus AC 22 T S herst Bk10*Schadstellen 50/70*m. thermo**
Asphalttragschicht aus Asphalttragschichtmischgut
AC 22 T S herstellen.
In Verkehrsflächen der Belastungsklasse Bk10.
Einbau in Schadstellen in Breiten ab 1,50 m.
Bindemittel = 50/70.
Anlieferung des Asphaltmischguts in thermoisolierten
Transportbehältern.
Menge: 800,000 t

**00.04.0021 Unterlage profilieren FSS*EV2 mind.120*Unebenh. max.3 cm**
Unterlage für Schicht ohne Bindemittel auf Sollhöhe
nach Unterlagen des AG profilieren und verdichten. Liefern von Baustoff bzw. Entfernen von überschüssigem
Baustoff wird gesondert vergütet. Erschwernisse durch
Einbauten werden gesondert vergütet.
Unterlage = Frostschutzschicht.
Verformungsmodul der profilierten Unterlage mindestens
120 MN/m2.
Unebenheit innerhalb einer 4,00 m langen Messstrecke
höchstens 3 cm in Längs- und Querrichtung.
Menge: 2300,000 m2

*Hinweis*
Fahrbahn

**00.04.0022 Asphaltbefestigung trennen**
Asphaltbefestigung geradlinig trennen.
in Einzelflächen längs und quer zur Fahrbahnachse,
Trennen 'durch schneiden. '
Dicke der Asphaltbefestigung 'über 3 bis 5 cm.'
Menge: 1800,000 m

**00.04.0023 Asphalt fräsen*Asphaltbeton Fräsasph. verw.**
Asphalt fräsen und Fräsgut aufnehmen. Anschlusskante
geradlinig auf Frästiefe herstellen. Der Schnittlinienabstand darf maximal 15 mm betragen.
Asphalt  Deckschicht
Asphaltdeckschicht = Asphaltbeton.
Frästiefe über 3 bis 5 cm.
Fläche Fahrbahn in nicht zusammenhängenden
Teilflächen.
Fräsen in Teilflächen zur Schichtentrennung über
teerhaltigen Schichten.
Fräsasphalt nach Wahl des AN verwerten.
Menge: 11000,000 m2
Zuordnung: 113

**00.04.0024 Schollenbildungen aufnehmen**
Schollen von restlicher Deck- oder Binderschicht, die
keinen Schichtenverbund mit der Unterlage aufweisen und
mit
dem maschinellen  Abkehren nicht aufgenommen werden
konnten, nachträglich nach Wahl des AN lösen, aufnehmen
und der Verwertung nach Wahl des AN zuführen.
Dicke der Schollen über 0,5 bis 2 cm.
Schollenbildung an Einzelflächen mit unterschiedlichen
Größen.
Die Anwendung dieser OZ erfolgt grundsätzlich nur in
Abstimmung und Festlegung der Flächen mit dem AG.
Menge: 1000,000 m2

**00.04.0025 Unterlage reinigen Asphaltbef.*Selb.aufn.Kehrm.**
Unterlage reinigen. Anfallendes Kehrgut der Verwertung
nach Wahl des AN zuführen.
Unterlage = Asphaltbefestigung.
Selbstaufnehmende Kehrmaschine.
Menge: 11000,000 m2

**00.04.0026 Bitumenemulsion aufsprühen Bk0,3 bis Bk1,8*Asphalt frisch Rampenspritzg.t*C60BP4-S Menge 300 g/m2*Vor ABi**
Bitumenemulsion zur Herstellung des Schichtenverbundes
aufsprühen.
Auf Verkehrsflächen der Belastungsklassen Bk0,3 bis
Bk1,8.
Unterlage = Asphaltbefestigung, frisch.
Mit Rampenspritzgerät.
Bindemittel = C60BP4-S.
Bindemittelmenge = 300 g/m2.
Vor Einbau Asphaltbinderschicht.
Menge: 11000,000 m2

**00.04.0027 Asphaltdeckschicht AC 11 D S herstellen**
Asphaltdeckschicht aus Asphaltbeton für Asphaltdeckschichten AC 11 DS herstellen. Anlieferung des Asphaltmischgutes in thermoisolierten Transportbehältern.
Bindemittel 25/55-55A, ohne Zugabe von Asphaltgranulat.

Fremdfüller = Kalksteinfüller Kategorie CC 70
Grobe Gesteinskörnung = Kategorie PSV 59, C100/0
In Verkehrsflächen der Belastungsklasse BK 10
Einbaudicke = 4,0 cm,
Einbau mit Beschicker
Unebenheit der Oberfläche der fertigen Schicht
höchstens 3,0mm innerhalb einer
4,0 m langen Messstrecke in Längs- und Querrichtung.

Hierzu muss der Fertiger über eine sensorgesteuerter
Nivelliereinrichtung z.B.
Ultra-schall-Multi-Sensoren oder ähnlich, mit mind. 3
Sensoren, verfügen.
Der maschinelle Einbau erfolgt in voller Breite ohne
Mittelnaht.
Menge: 11000,000 m2

**00.04.0028 Abstumpfungsmaßnahme durchführen Bit.LFK 1/3*Gestein wie Decke Menge 1 kg/m2*Maschinell**
Abstumpfungsmaßnahme zur Erhöhung der Anfangsgriffigkeit durch gleichmäßiges Aufbringen und Einwalzen von
Abstreukörnung durchführen. Nicht gebundene Abstreukörnung aufnehmen und der Verwertung nach Wahl des AN zuführen.
Abstreukörnung = leicht bituminierte Lieferkörnung 1/3.
Aus Gestein wie grobe Gesteinskörnung in Asphaltdeckschicht.
Abstreumenge = 1 kg/m2.
Maschinell abstreuen.
Menge: 11000,000 m2

**00.04.0029 Anschluss mit Fugenband herstellen Anschl. ADS*Anschl.längs+quer Schichtd. 4 cm*Bis 20 m Breite 10 mm**
Anschluss an bestehende Asphaltschicht oder Bauteil in
der Dicke der Asphaltschicht mit Fugenband einschließlich zugehörigem und zuvor aufgetragenem Voranstrichmittel herstellen.
Anschluss an Asphaltdeckschicht.
Längs- und Querfuge.
Dicke der Asphaltschicht = 4 cm.
Einzellängen bis 20,00 m.
Breite des Fugenbandes = 10 mm.
Menge: 25,000 m

**00.04.0030 Naht in Asphaltschicht herst. Naht ADS*Längsnaht Kantenandrückr*PmB heiß Dicke 2,5-4,5**
Naht in Asphaltschicht herstellen.
Naht in Asphaltdeckschicht.
Längsnaht.
Herstellung der Nahtflanke durch Kantenandrückrolle.
Heiß aufzubringendes Polymermodifiziertes Bitumen auf
die Nahtflanke volldeckend auftragen oder anspritzen,
Menge 50 g/m je cm Schichtdicke.
Dicke der Schicht über 2,5 bis 4,5 cm.
Menge: 50,000 m

*Hinweis*
Nebenflächen

**00.04.0031 Asphalt fräsen ADS*T ü. 2,5-4,5cm Zwickel/Streif.*Fräsasph. verw.**
Asphalt fräsen und Fräsgut aufnehmen.
Asphaltdeckschicht.
Frästiefe über 2,5 bis 4,5 cm.
Fläche = Zwickel und Streifen.
Fräsasphalt nach Wahl des AN verwerten.
Menge: 650,000 m2
Zuordnung: 113

**00.04.0032 Unterlage reinigen gefr. Asphaltsch.*lose Teile aufn. Hochdr.-Sauganl.**
Unterlage reinigen. Anfallendes Kehrgut nach Wahl des
AN verwerten.
Unterlage = gefräste Asphaltschicht.
Lose Bestandteile von Schadstellen aufnehmen.
Selbstaufnehmende Kehrmaschine. Letzter Arbeitsgang mit
Wasserhochdruckreinigungsgeräten mit rotierenden Düsen
und Absaugeinrichtung.
Menge: 650,000 m2
Zuordnung: 113

**00.04.0033 Bitumenemulsion aufsprühen Bk100-Bk3,2*Asphalt gefräst C40B5-S*Menge 250 g/m2 vor A.deckschicht**
Bitumenemulsion zur Herstellung des Schichtenverbundes
aufsprühen.
Auf Verkehrsflächen der Belastungsklassen Bk100 bis
Bk3,2.
Unterlage = Asphaltbefestigung, gefräst.
Bindemittel = C40B5-S.
Bindemittelmenge = 250 g/m2.
Vor Einbau Asphaltdeckschicht.
Menge: 650,000 m2
Zuordnung: 113

**00.04.0034 Asphaltdecksch. aus AC 11 D S herst Bk10*Dicke 4 cm*Bitumen 25/55-55A*Kalk.füller CC 70**
Asphaltdeckschicht aus Asphaltbeton für Asphaltdeckschichten AC 11 D S herstellen. Anlieferung des
Asphaltmischguts in thermoisolierten
Transportbehältern.
In Verkehrsflächen der Belastungsklasse Bk10.
Einbaudicke = 4 cm.
Bindemittel = 25/55-55 A.
Grobe Gesteinskörnung = Kategorie PSV 59
Fremdfüller = Kalksteinfüller Kategorie CC 70.
Menge: 650,000 m2
Zuordnung: 113

**00.04.0035 Abstumpfungsmaßnahme durchführen LFK 1/3*Gestein wie Decke Menge 1 kg/m2**
Abstumpfungsmaßnahme zur Erhöhung der Anfangsgriffigkeit durch gleichmäßiges Aufbringen und Einwalzen von
Abstreukörnung durchführen. Nicht gebundene Abstreukörnung aufnehmen und nach Wahl des AN verwerten.
Abstreukörnung = Lieferkörnung 1/3.
Aus Gestein wie grobe Gesteinskörnung in Asphaltdeckschicht.
Abstreumenge = 1 kg/m2.
Menge: 650,000 m2
Zuordnung: 113

**00.04.0036 Asphaltbefestigung trennen Einzelfl.*schneiden Dicke ü. 3-6 cm**
Asphaltbefestigung geradlinig trennen.
in Einzelflächen längs und quer zur Fahrbahnachse,
Trennen durch Schneiden.
Dicke der Asphaltbefestigung über 3 bis 6 cm.
Menge: 200,000 m
Zuordnung: 113

**00.04.0037 Anschluss mit Fugenband herstellen**
Anschluss an bestehende Asphaltschicht oder Bauteil in
der Dicke der Asphaltschicht mit Fugenband einschließlich zugehörigem und zuvor aufgetragenem Voranstrichmittel herstellen.
Anschluss an Asphaltdeckschicht.
Querfuge.
Dicke der Asphaltschicht = 4 cm.
Breite des Fugenbandes = 10 mm.
Menge: 200,000 m

**00.04.0038 Naht in Asphaltschicht herstellen.**
Naht in Asphaltschicht herstellen.
Naht in Asphaltdeckschicht.
Längsnaht.
Herstellung der Nahtflanke durch Kantenandrückrolle.
Heiß aufzubringendes Polymermodifiziertes Bitumen auf
die Nahtflanke volldeckend auftragen oder anspritzen,
Menge 50 g/m je cm Schichtdicke.
Dicke der Schicht über 2,5 bis 4,5 cm.
Menge: 200,000 m

#### Unterabschnitt 00.05 Markierung / Beschilderung

**00.05.0001 Längsmarkierung entfernen Blockmark. 1 zu 1*Breite 0,25 m Plastik*a.Asphaltdecksch. Deckenerneuerung*Abf.d. Verw.zuf.**
Längsmarkierung einschl. evtl. Sperrflächenumrandung
entfernen. Abgerechnet wird der entfernte Strich, bei
Doppelstrichen zwei Striche.
Unterbrochener Strich; Verhältnis Strich/Lücke 1 zu 1
als Fahrbahnbegrenzung (Blockmarkierung).
Strichbreite = 0,25 m.
Markierungsstoffart = Plastikmasse.
Auf Asphaltdeckschicht.
Entfernen für Deckenerneuerung.
Abfall aufnehmen und nach Wahl des AN verwerten.
Menge: 100,000 m
Zuordnung: 131

**00.05.0002 Längsmarkierung entfernen Leitlinie 1 zu 1*Breite 0,12 m Plastik*a.Asphaltdecksch. Deckenerneuerung*Abf.d. Verw.zuf.**
Längsmarkierung einschl. evtl. Sperrflächenumrandung
entfernen. Abgerechnet wird der entfernte Strich, bei
Doppelstrichen zwei Striche.
Unterbrochener Strich; Verhältnis Strich/Lücke 1 zu 1
als Leitlinie.
Strichbreite = 0,12 m.
Markierungsstoffart = Plastikmasse.
Auf Asphaltdeckschicht.
Entfernen für Deckenerneuerung.
Abfall aufnehmen und nach Wahl des AN verwerten.
Menge: 100,000 m
Zuordnung: 131

**00.05.0003 Längsmarkierung entfernen durchg.Fstr.begr.*Breite 0,12 m Plastik*a.Asphaltdecksch. Deckenerneuerung*Abf.d. Verw.zuf.**
Längsmarkierung einschl. evtl. Sperrflächenumrandung
entfernen. Abgerechnet wird der entfernte Strich, bei
Doppelstrichen zwei Striche.
Durchgehender Strich als Fahrstreifenbegrenzung.
Strichbreite = 0,12 m.
Markierungsstoffart = Plastikmasse.
Auf Asphaltdeckschicht.
Entfernen für Deckenerneuerung.
Abfall aufnehmen und nach Wahl des AN verwerten.
Menge: 550,000 m
Zuordnung: 131

**00.05.0004 Sonstige Markierung entfernen Sperrfläche*Breite 0,50 m Plastik*a.Asphaltdecksch. Deckenerneuerung*Abf.d. Verw.zuf.**
Sonstige Markierung wie Quermarkierung, Schrägstrich
der Sperrfläche oder Parkmarkierung entfernen. Abgerechnet wird der entfernte Strich.
Schrägstrich der Sperrfläche.
Strichbreite = 0,50 m.
Markierungsstoffart = Plastikmasse.
Auf Asphaltdeckschicht.
Entfernen für Deckenerneuerung.
Abfall aufnehmen und nach Wahl des AN verwerten.
Menge: 100,000 m
Zuordnung: 131

**00.05.0005 Sonstige Markierung entfernen Sperrfläche*Breite 0,25 m Plastik*a.Asphaltdecksch. Deckenerneuerung*Abf.d. Verw.zuf.**
Sonstige Markierung wie Quermarkierung, Schrägstrich
der Sperrfläche oder Parkmarkierung entfernen. Abgerechnet wird der entfernte Strich.
Schrägstrich der Sperrfläche.
Strichbreite = 0,25 m.
Markierungsstoffart = Plastikmasse.
Auf Asphaltdeckschicht.
Entfernen für Deckenerneuerung.
Abfall aufnehmen und nach Wahl des AN verwerten.
Menge: 70,000 m
Zuordnung: 131

**00.05.0006 Längsmarkierung entfernen durchg.Fb.begr.*Breite 0,12 m Plastik*a.Asphaltdecksch. Deckenerneuerung*Abf.d. Verw.zuf.**
Längsmarkierung einschl. evtl. Sperrflächenumrandung
entfernen. Abgerechnet wird der entfernte Strich, bei
Doppelstrichen zwei Striche.
Durchgehender Strich als Fahrbahnbegrenzung.
Strichbreite = 0,12 m.
Markierungsstoffart = Plastikmasse.
Auf Asphaltdeckschicht.
Entfernen für Deckenerneuerung.
Abfall aufnehmen und nach Wahl des AN verwerten.
Menge: 4000,000 m
Zuordnung: 131

**00.05.0007 Längsmarkierung entfernen Leitlinie 1zu2*Breite 0,12 m Plastik*a.Asphaltdecksch. Deckenerneuerung*Abf.d. Verw.zuf.**
Längsmarkierung einschl. evtl. Sperrflächenumrandung
entfernen. Abgerechnet wird der entfernte Strich, bei
Doppelstrichen zwei Striche.
Unterbrochener Strich; Verhältnis Strich/Lücke 1 zu 2
als Leitlinie.
Strichbreite = 0,12 m.
Markierungsstoffart = Plastikmasse.
Auf Asphaltdeckschicht.
Entfernen für Deckenerneuerung.
Abfall aufnehmen und nach Wahl des AN verwerten.
Menge: 2000,000 m
Zuordnung: 131

**00.05.0008 Längsmarkierung entfernen durchg.Fb.begr.*Breite 0,25 m Plastik*a.Asphaltdecksch. Deckenerneuerung*Abf.d. Verw.zuf.**
Längsmarkierung einschl. evtl. Sperrflächenumrandung
entfernen. Abgerechnet wird der entfernte Strich, bei
Doppelstrichen zwei Striche.
Durchgehender Strich als Fahrbahnbegrenzung.
Strichbreite = 0,25 m.
Markierungsstoffart = Plastikmasse.
Auf Asphaltdeckschicht.
Entfernen für Deckenerneuerung.
Abfall aufnehmen und nach Wahl des AN verwerten.
Menge: 200,000 m
Zuordnung: 131

**00.05.0009 Markierungszeichen entfernen Plastikmasse*a.Asphaltdecksch. Deckenerneuerung*Abf.d. Verw.zuf.**
Markierungszeichen entfernen. Abgerechnet wird die entfernte markierte Fläche. Bei Pfeil, Buchstabe, Ziffer,
Verkehrsschild und Piktogramm ergibt sich die Fläche
aus dem kleinsten umschließenden Rechteck.
Markierungsstoffart = Plastikmasse.
Auf Asphaltdeckschicht.
Entfernen für Deckenerneuerung.
Abfall aufnehmen und nach Wahl des AN verwerten.
Menge: 30,000 m2
Zuordnung: 131

**00.05.0010 Markierungsfläche reinigen Wasserhochdruck**
Fläche für Markierung reinigen. Kehrgut aufnehmen und
nach Wahl des AN verwerten. Abgerechnet wird die zu
markierende Fläche. Bei Pfeil, Buchstabe, Ziffer, Verkehrsschild, und Piktogramm ergibt sich die Fläche aus
dem kleinsten umschließenden Rechteck.
Reinigung mit Wasserhochdruckverfahren.
Menge: 11000,000 m2
Zuordnung: 131

**00.05.0011 Markierungsfläche trocknen**
Fläche für Markierung schonend trocknen. Abgerechnet
wird die zu markierende Fläche. Bei Pfeil, Buchstabe,
Ziffer, Verkehrsschild und Piktogramm ergibt sich die
Fläche aus dem kleinsten umschließenden Rechteck.
Menge: 11000,000 m2
Zuordnung: 131

**00.05.0012 Längsmarkierung Typ II herstellen Blockmark. 1 zu 1*Breite 0,25 m mit Vormarkierung*mehrkomp. Farbe*a.Asphaltdecksch.**
Längsmarkierung Typ II einschl. evtl. Sperrflächenumrandung als Verkehrsfreigabemarkierung herstellen. Ab-
gerechnet wird der markierte Strich, bei Doppelstrichen
zwei Striche.
Unterbrochen; Verhältnis Strich/Lücke 1 zu 1 als Fahrbahnbegrenzung (Blockmarkierung).
Strichbreite = 0,25 m.
Strich mit Vormarkierung.
Markierungssystem aus mehrkomponentiger lösemittelarmer
Farbe (High-Solid).
Verkehrsklasse P4
Markierung auf Asphaltdeckschicht.
Menge: 100,000 m
Zuordnung: 131

**00.05.0013 Längsmarkierung Typ II herstellen Leitlinie 1 zu 1*Breite 0,12 m mit Vormarkierung*mehrkomp. Farbe*a.Asphaltdecksch.**
Längsmarkierung Typ II einschl. evtl. Sperrflächenumrandung als Verkehrsfreigabemarkierung herstellen. Ab-
gerechnet wird der markierte Strich, bei Doppelstrichen
zwei Striche.
Unterbrochen; Verhältnis Strich/Lücke 1 zu 1 als Leitlinie.
Strichbreite = 0,12 m.
Strich mit Vormarkierung.
Markierungssystem aus mehrkomponentiger lösemittelarmer
Farbe (High-Solid).
Verkehrsklasse P4
Markierung auf Asphaltdeckschicht.
Menge: 100,000 m
Zuordnung: 131

**00.05.0014 Längsmarkierung Typ II herstellen durchg.Fstr.begr.*Breite 0,12 m mit Vormarkierung*mehrkomp. Farbe*a.Asphaltdecksch.**
Längsmarkierung Typ II einschl. evtl. Sperrflächenumrandung als Verkehrsfreigabemarkierung herstellen. Ab-
gerechnet wird der markierte Strich, bei Doppelstrichen
zwei Striche.
Durchgehend als Fahrstreifenbegrenzung.
Strichbreite = 0,12 m.
Strich mit Vormarkierung.
Markierungssystem aus mehrkomponentiger lösemittelarmer
Farbe (High-Solid).
Verkehrsklasse P4
Markierung auf Asphaltdeckschicht.
Menge: 550,000 m
Zuordnung: 131

**00.05.0015 Sperrflächenmarkierung Typ II herst Breite 0,50 m*mit Vormarkierung mehrkomp. Farbe a.Asphaltdecksch.**
Sperrfläche als Schrägstrichgatter Typ II als Verkehrsfreigabemarkierung herstellen. Abgerechnet wird der
markierte Strich.
Strichbreite = 0,50 m.
Strich mit Vormarkierung.
Markierungssystem aus mehrkomponentiger lösemittelarmer
Farbe (High-Solid).
Verkehrsklasse P4
Markierung auf Asphaltdeckschicht.
Menge: 100,000 m
Zuordnung: 131

**00.05.0016 Sperrflächenmarkierung Typ II herst Breite 0,25 m*mit Vormarkierung mehrkomp. Farbe a.Asphaltdecksch.**
Sperrfläche als Schrägstrichgatter Typ II als Verkehrsfreigabemarkierung herstellen. Abgerechnet wird der
markierte Strich.
Strichbreite = 0,25 m.
Strich mit Vormarkierung.
Markierungssystem aus mehrkomponentiger lösemittelarmer
Farbe (High-Solid).
Verkehrsklasse P4
Markierung auf Asphaltdeckschicht.
Menge: 70,000 m
Zuordnung: 131

**00.05.0017 Längsmarkierung Typ II herstellen durchg.Fb.begr.*Breite 0,12 m mit Vormarkierung*mehrkomp. Farbe*a.Asphaltdecksch.**
Längsmarkierung Typ II einschl. evtl. Sperrflächenumrandung als Verkehrsfreigabemarkierung herstellen. Ab-
gerechnet wird der markierte Strich, bei Doppelstrichen
zwei Striche.
Durchgehend als Fahrbahnbegrenzung.
Strichbreite = 0,12 m.
Strich mit Vormarkierung.
Markierungssystem aus mehrkomponentiger lösemittelarmer
Farbe (High-Solid).
Verkehrsklasse P4
Markierung auf Asphaltdeckschicht.
Menge: 4000,000 m
Zuordnung: 131

**00.05.0018 Längsmarkierung Typ II herstellen Leitlinie 1 zu 2*Breite 0,12 m mit Vormarkierung*mehrkomp. Farbe*a.Asphaltdecksch.**
Längsmarkierung Typ II einschl. evtl. Sperrflächenumrandung als Verkehrsfreigabemarkierung herstellen. Ab-
gerechnet wird der markierte Strich, bei Doppelstrichen
zwei Striche.
Unterbrochen; Verhältnis Strich/Lücke 1 zu 2 als Leitlinie.
Strichbreite = 0,12 m.
Strich mit Vormarkierung.
Markierungssystem aus mehrkomponentiger lösemittelarmer
Farbe (High-Solid).
Verkehrsklasse P4
Markierung auf Asphaltdeckschicht.
Menge: 2000,000 m
Zuordnung: 131

**00.05.0019 Längsmarkierung Typ II herstellen durchg.Fb.begr.*Breite 0,25 m mit Vormarkierung*mehrkomp. Farbe*a.Asphaltdecksch.**
Längsmarkierung Typ II einschl. evtl. Sperrflächenumrandung als Verkehrsfreigabemarkierung herstellen. Ab-
gerechnet wird der markierte Strich, bei Doppelstrichen
zwei Striche.
Durchgehend als Fahrbahnbegrenzung.
Strichbreite = 0,25 m.
Strich mit Vormarkierung.
Markierungssystem aus mehrkomponentiger lösemittelarmer
Farbe (High-Solid).
Verkehrsklasse P4
Markierung auf Asphaltdeckschicht.
Menge: 200,000 m
Zuordnung: 131

**00.05.0020 Pfeilmarkierung Typ II herstellen li.o.re. ab*mit Vormarkierung Länge 5,00 m*mehrkomp. Farbe*a.Asphaltdecksch.**
Pfeilmarkierung Typ II als Verkehrsfreigabemarkierung
herstellen.
Markierungszeichen = Pfeil links oder rechts ab.
Mit Vormarkierung.
Länge = 5,00 m.
Markierungssystem aus mehrkomponentiger lösemittelarmer
Farbe (High-Solid).
Verkehrsklasse P4
Markierung auf Asphaltdeckschicht.
Menge: 3,000 St
Zuordnung: 131

**00.05.0021 Pfeilmarkierung Typ II herstellen gerad.+li.o.re.ab*mit Vormarkierung Länge 5,00 m*mehrkomp. Farbe*a.Asphaltdecksch.**
Pfeilmarkierung Typ II als Verkehrsfreigabemarkierung
herstellen.
Markierungszeichen = Pfeil geradeaus und links oder
rechts ab.
Mit Vormarkierung.
Länge = 5,00 m.
Markierungssystem aus mehrkomponentiger lösemittelarmer
Farbe (High-Solid).
Verkehrsklasse P4
Markierung auf Asphaltdeckschicht.
Menge: 3,000 St
Zuordnung: 131

**00.05.0022 Pfeilmarkierung Typ II herstellen Vorankünd.pfeil*mit Vormarkierung Länge 5,00 m*mehrkomp. Farbe*a.Asphaltdecksch.**
Pfeilmarkierung Typ II als Verkehrsfreigabemarkierung
herstellen.
Markierungszeichen = Vorankündigungspfeil.
Mit Vormarkierung.
Länge = 5,00 m.
Markierungssystem aus mehrkomponentiger lösemittelarmer
Farbe (High-Solid).
Verkehrsklasse P4
Markierung auf Asphaltdeckschicht.
Menge: 1,000 St
Zuordnung: 131

**00.05.0023 Längsmarkierung Typ II herstellen Leitlinie 2 zu 1*Breite 0,12 m mit Vormarkierung*mehrkomp. Farbe*a.Asphaltdecksch.**
Längsmarkierung Typ II einschl. evtl. Sperrflächenumrandung als Verkehrsfreigabemarkierung herstellen. Ab-
gerechnet wird der markierte Strich, bei Doppelstrichen
zwei Striche.
Unterbrochen; Verhältnis Strich/Lücke 2 zu 1 als Leitlinie.
Strichbreite = 0,12 m.
Strich mit Vormarkierung.
Markierungssystem aus mehrkomponentiger lösemittelarmer
Farbe (High-Solid).
Verkehrsklasse P4
Markierung auf Asphaltdeckschicht.
Menge: 50,000 m
Zuordnung: 131

#### Unterabschnitt 00.06 Erschwernisse / Sicheren / Sonstiges

**00.06.0001 Erschwernis durch Einbauten*Straßenabläufe**
Erschwernis durch Einbauten.
Beim Durchführen aller Leistungen im Bereich der
Einbauten.
Vergütet wird die Erschwernis nur ein mal.
Einbauten = Straßenabläufe.
Menge: 16,000 St

**00.06.0002 Längsbehinderung durch Schutzplanken**
Längsbehinderung durch eine Leitplanke, als Zulage zur
Schäl- und Einbauposition. Die Zulage wird nur einmal
gewährt.
Menge: 1600,000 m

**00.06.0003 Behinderung durch Leitpfosten**
Behinderung durch Leitpfosten
als Zulage für die
Schäl- und Einbauposition. Die Position wir nur einmal
vergütet.
Menge: 11,000 St

**00.06.0004 Längsbehinderung durch Bordsteine, GA-Rinne u. Randsteine**
Behinderung durch Bordsteine,GA-Rinne
und Randsteine.
als Zulage für die Schäl- und Einbauposition.
Die Position wir nur einmal vergütet.
Menge: 3600,000 m

**00.06.0005 Leitpfosten abbauen Pf.m.Stahleinschl*Abbauteil verwert**
Leitpfosten abbauen.
Abbauteil = Sockelleitpfosten einschließlich Stahleinschlagsockel.
Abbauteile nach Wahl des AN verwerten.
Menge: 5,000 St
Zuordnung: 129

**00.06.0006 Leitpfosten aufstellen Sockelleitpfosten*m.Rohrausst. 2mm Aussteif. 0,75 m*Refl.beids. weiß Typ R1, Kl. RA2**
Leitpfosten aus Niederdruckpolyäthylen (PE-HD) aufstellen.
Sockelleitpfosten, Länge 1,20 m.
Mit Rohraussteifung, Wanddicke 2 mm.
Aussteifungslänge 0,75 m.
Retroreflektoren beidseitig, weiß.
Retroreflektoren Typklasse R1, Klasse RA 2.
Menge: 5,000 St
Zuordnung: 129

**00.06.0007 Probegefäß liefern 10-l-Blecheimer*Mithilfe Kprüf.**
Probegefäß zur Aufnahme von Baustoffproben, für Kontrollprüfungen und für Rückstellproben des AG liefern.
Probegefäß = sauberer 10-l-Blecheimer mit dicht schließendem Deckel.
Mithilfe bei der Probennahme im Baubereich nach Angaben
des AG.
Menge: 5,000 St
Zuordnung: 101

### Abschnitt 01 L 284 Siebenseifen bis Bruch Abs. 21 Stat. 0+000 - 0+590

#### Unterabschnitt 01.00 Baustelleneinrichtung

**01.00.0001 Baustelle einrichten Sämtl.LV-Abschn.*Zufahrt vorh.**
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden gesondert vergütet.
Soweit nicht für bestimmte Leistungen für das
Einrichten der Baustelle gesonderte Positionen im
Leistungsverzeichnis enthalten sind, gilt die Pauschale
für alle Leistungen sämtlicher Abschnitte des
Leistungsverzeichnisses.
Zufahrt zur Baustelle vorhanden.
Menge: 1,000 St

**01.00.0002 Baustelleneinrichtung vorhalten Sämtl.LV-Abschn.**
Geräte, Werkzeuge und sonstige Betriebsmittel, die zur
vertragsgemäßen Ausführung der Bauleistungen
erforderlich und nicht in gesonderte
Leistungspositionen
einzurechnen sind, sowie Baubüros, Unterkünfte,
Werkstätten, Lagerschuppen, und dgl. soweit
erforderlich
Vorhalten, Unterhalten und Betreiben.
Mieten, Pacht, Gebühren und dgl. sind ebenfalls mit
dieser Position abgegolten.
Teilzeiten nach Tagen werden zu 1/30 des
Einheitspreises vergütet.
Soweit nicht für bestimmte Leistungen für das
Vorhalten, Unterhalten und Betreiben der Baustelle
gesonderte Positionen im Leistungsverzeichnis enthalten
sind, gilt diese Position
für alle Leistungen sämtlicher Abschnitte des
Leistungsverzeichnisses.
Menge: 0,500 Mt

**01.00.0003 Baustelle räumen Sämtl. LV-Abschn.**
Baustelle von allen Geräten, Anlagen, Einrichtungen und
dgl. räumen. Benutzte Flächen und Wege entsprechend dem
ursprünglichen Zustand herrichten. Soweit nicht für
bestimmte Leistungen für das Räumen der Baustelle gesonderte Positionen im Leistungsverzeichnis enthalten
sind, gilt die Pauschale
für alle Leistungen sämtlicher Abschnitte des Leistungsverzeichnisses.
Menge: 1,000 St
Zuordnung: 101

#### Unterabschnitt 01.01 Verkehrssicherung

**01.01.0001 Verkehrssich. läng. Dauer aufbauen Arb.st.u. Uml.str*Verk.konzept AG**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Menge: 1,000 St
Zuordnung: 105

**01.01.0002 Verkehrssich. läng. Dauer vorhalten wie Vorposition**
Verkehrssicherung längerer Dauer vorhalten, warten, instand setzen und betreiben. Vorübergehende Verkehrssicherungsmaßnahmen durchführen. Die Kontrolle der Verkehrssicherung wird gesondert vergütet.
Verkehrssicherung wie in Vorposition beschrieben.
Menge: 14,000 d
Zuordnung: 105

**01.01.0003 Verkehrssicherung läng.Dauer durchf Arbeitsstelle*VZ-Plan des AG**
Verkehrssicherung längerer Dauer betriebsfertig aufbauen, vorhalten, warten, instand setzen, betreiben, kontrollieren und abbauen. Vorübergehende Verkehrssicherungsmaßnahmen durchführen. Vorübergehende Markierung,
transportable Lichtsignalanlage, bauliches Leitelement,
mobile Stauwarnanlage, LED-Anzeigetafel und transportable Schutzeinrichtung werden gesondert vergütet.
Verkehrssicherung an Arbeitsstelle.
Nach Verkehrszeichenplan des AG.
Einsatzzeit '5 Wochen '
Menge: 1,000 St
Zuordnung: 105

**01.01.0004 Kontrolle d. Verkehrss. an Arb.st. einmal täglich*schrift.Dokument**
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 14,000 d
Zuordnung: 105

**01.01.0005 Transp. LSA Typ D aufb. u. abb.*Versorg. n. Wahl verk.abh.St.1SZP*VTU erstellen**
Transportable Lichtsignalanlage (LSA) für kreuzende
Verkehrsströme Typ D mit Kabelverbindung, einschließlich Energieversorgung,  aufbauen, in Betrieb nehmen
und abbauen. Vorhalten, Kontrolle, Wartung, Instandsetzung und Betreiben werden gesondert vergütet. Vorübergehende Verkehrssicherungsmaßnahmen durchführen. 70
v.H. des Preises werden nach betriebsfertigem Aufbau,
der Rest nach Abbau vergütet.
LSA 3 Phasen
Energieversorgung nach Wahl des AN.
Mit verkehrsabhängiger Steuerung für 1 Signalzeitenplan.
Verkehrstechnische Unterlage bestehend aus Signallageplan, Berechnungen, Zwischenzeitenmatrix, Signalzeitenplan erstellen.
Menge: 1,000 St
Zuordnung: 105

**01.01.0006 Transport. Lichtsignalanlage vorh. wie Vorposition**
Transportable Lichtsignalanlage (LSA) vorhalten, warten, instand setzen und betreiben. Vorübergehende Verkehrssicherungsmaßnahmen durchführen. Die Kontrolle
wird gesondert vergütet.
Transportable LSA wie in Vorposition beschrieben.
Menge: 14,000 d
Zuordnung: 105

**01.01.0007 Vorrangschaltung von allen**
Vorrangschaltung von allen transportablen
Lichtsignalanlagen der Baumaßnahme
für Rettungsfahrzeuge.
Als Allrotschaltung über Handy für
Rettungsfahrzeuge der transportablen Lichtsignalanlagen
herstellen, für die Bauzeit vorhalten, warten,
betreiben und wieder beseitigen.
Vergütet wird der Mehraufwand gegenüber einer
Transportablen Lichtsignalanlage ohne
Vorrangschaltung. Position gilt für alle
Lichtzeichenanlagen.
Menge: 1,000 St

#### Unterabschnitt 01.02 Vorarbeiten

**01.02.0001 Aufsatz für Straßenabl. anpassen In Asphalt-Fläche*Höher bis 5 cm**
Aufsatz des Straßenablaufs freilegen und entsprechend
Bauablauf Zug um Zug an die neue planmäßige Höhe anpassen. Aufbrucharbeiten zum Freilegen des Aufsatzes ausführen. Ausbauen sowie eventuelles Liefern und Einbauen
von Schachtteilen werden gesondert vergütet.
Umgebende Fläche = Asphalt.
Aufsatz höher setzen bis 5 cm.
Menge: 1,000 St

**01.02.0002 Aufsatz f. Straßenablauf ausbauen in Pflast./Platt.*Ablauf sichern alles verwerten**
Aufsatz für Straßenablauf freilegen und ausbauen.
Umgebende Fläche = Asphaltbefestigung bis d = 35,0 cm
Ablauföffnung durch geeignete Abdeckung sichern.
Ablauf 500 x 500
Sämtliche Ausbaustoffe nach Wahl des AN verwerten.
Menge: 1,000 St

**01.02.0003 Aufsatz f. Straßenablauf aufsetzen 500x500, D,34,5mm*Aufsatz lastentk. dämpf.Einlage*Zinkeimer A 4 Höhe Zug um Zug*Mörtel M20**
Aufsatz für Straßenablauf aufsetzen und ursprüngliche
Befestigung wieder herstellen.
Klasse D 400, 500x500, mit Schlitzweite 34,5 mm.
Aufsatz lastentkoppelt aufsetzen. Auflager herstellen.
Dämpfende Einlage.
Verzinkter Eimer, Form A 4.
Aufsatz zunächst provisorisch auflegen und entsprechend
Bauablauf Zug um Zug bis auf planmäßige Höhe setzen.
Fuge zwischen Fertigteilen mit Mörtel M20 vollflächig
herstellen, Fugen glattstreichen.
Menge: 1,000 St

**01.02.0004 Bankett schälen Breite 1,00 m*Dicke 5-10cm 12 tief+ 6 hoch**
Bankett einschließlich Vegetationsdecke schälen. Er-
schwernisse durch Einbauten werden gesondert vergütet.
Mittlere Breite = 1,00 m.
Dicke über 5 bis 10 cm.
Querneigung 12 v.H. am tiefliegenden und 6 v.H. am
hochliegenden Fahrbahnrand herstellen.
Bankett mit Fahrbahnrand
Schälgut Einstufung gemäß LAGA Z=2
Abfallschlüssel Nr.: 170504
Entsorgung nach Wahl des AN
Menge: 710,000 m
Zuordnung: 112

**01.02.0005 Bankett profilgerecht herstellen DoB 0/32, Oberbo.*Einschichtig Breite 1,50 m*12 tief+ 6 hoch 3cm tiefer*DPR 100**
Bankett profilgerecht herstellen. Erschwernisse durch
Einbauten, Schächte und Straßenabläufe werden gesondert
vergütet.
Material = abgesiebtes Natursteinmaterial
(Vorsiebmaterial)
Gemisch 0/32, Kategorie C 90/3
Einbau = 5 bis 15 cm
Breite ca. 0,3 bis  1,60 m.
Querneigung 12 v.H. am tiefliegenden und 6 v.H. am
hochliegenden Fahrbahnrand.
Einbau 3 cm tiefer als Fahrbahnrand.
Verformughsmodul EV2 mindestens 70 MN/m²
Raseneinsaat herstellen.
Saatgut RMS 7.71 > 20 g/m² aufbringen und einarbeiten
Fläche mit krümmelingen Oberboden flächebndeckend ca.
1,0 cm dick abstreuen und andrücken.
Menge: 710,000 m
Zuordnung: 112

**01.02.0006 N.gefährl. Abfall aus Baustelle ent Bankettschälgut*Entsorgung U. AG Gebühr einrechn.**
Nicht gefährlichen Abfall aus Baustelle laden, fördern
und entsorgen. Schadstoffbelastung nach Unterlagen des
AG.
Abgerechnet wird nach Wiegescheinen.
Abfall = Bankettschälgut. Abfallschlüsselnummer = 17 05
04.
Entsorgung nach Unterlagen des AG.
Gebühren der Abfallentsorgung sind einzurechnen.
Menge: 120,000 t

**01.02.0007 Suchgraben herstellen Tiefe bis 1,25 m*mitMasch.unterst.**
Suchgraben nach Unterlagen des AG einschließlich Handschachtung herstellen. Aushub zur Wiederverwendung
seitlich lagern. Beschreibung der Homogenbereiche nach
Unterlagen des AG. Abgerechnet wird nach Abtragsprofilen.
Grabentiefe bis 1,25 m.
Handschachtung mit Maschinenunterstützung.
Menge: 3,000 m3
Zuordnung: 108

#### Unterabschnitt 01.03 Pflaster/Borde/Rinnen

**01.03.0001 Bordstein aufnehmen.*Fund.ü10-20/R-St. alles Verw. AN**
Bordstein aufnehmen.
Bordstein Flachbordstein F 10 und Hochbordstein
HB 15 aus Beton
einschl. Einfahrtssteine, Übergangssteine etc.
Fundament aus Beton, über 10 bis 20 cm dick, und
Rückenstütze aus Beton aufbrechen.
Sämtliche Steine und übriges Aufbruchgut nach Wahl des
AN verwerten.
Menge: 50,000 m
Zuordnung: 115

**01.03.0002 Streifen/Rinne aus Betonst. aufn. ü. 12-15 cm dick Fugenmörtel*Fund.bet. ü.10-20 Verwertung AN**
Streifen oder Rinne mit Pflastersteinen aus Beton aufnehmen. Aufbruch der Tragschicht wird gesondert
vergütet.
Pflasterstein über 12 bis 15 cm dick.
Breite des Streifens/der Rinne 1-reihig.
Pflasterstein 16/24/14.
Mit Fugenfüllung aus hydraulisch gebundenem Fu-
genmörtel.
Fundament aus Beton/Mörtel, über 10 bis 20 cm dick,
aufbrechen.
Steine und Aufbruchgut nach Wahl des AN verwerten.
Menge: 50,000 m

**01.03.0003 Rinne mit Pflast. aus Beton herst.*160/240/140, quer m.F., m. Vorsatz.*1-zeilig Fundamentbeton**
Rinne mit Pflastersteinen aus Beton herstellen. Mehrzeilige Rinne ist mit beidseitigen Schnurkanten herzustellen.
Rinne Basamentstein
Format für Rastermaß des Pflastersteins = 160/240/140
mm. Verlegung quer zur Streifenrichtung.
Mit Fase, mit Vorsatzbeton.
Breite 1-zeilig.
Beton für Fundament und Rückenstütze mit einer Druckfestigkeit (Einzelwert) am Bohrkern von mind. 12 MPa.
Rückenstütze nach Unterlagen des AG.
Fuge verfüllen
Menge: 50,000 m
Zuordnung: 115

**01.03.0004 Bordsteine aus Beton setzen**
Bordsteine aus Beton setzen. Breite der Rückenstütze
mind. 15 cm.
Bordstein 'Flachbordstein FB 30x25  Länge: 0,50 m'
Vorsatzschicht mit Weißzement und Weißpigment.
Rückenstütze ' aus Beton C 20/25 bis 10 cm unter OF
Bordstein, 20 cm breit, herstellen.'
Fundamentbeton 'C 20/25, 20 cm dick, herstellen.  '
Menge: 50,000 m
Zuordnung: 115

**01.03.0005 Rinne aus Betonformsteinen aufnehmen**
Rinne aus Betonformsteinen aufnehmen.
Art Betonrinnenplatte verlegt als Rand- bzw. Leitstein
am äußeren Fahrbahnrand, Dicke über 20 bis 25 cm.
Breite über 20 bis 30 cm.
Mit Fugenfüllung aus hydraulisch gebundenem Fu-
genmörtel.
Fundament aus Beton/Mörtel, über 10 bis 20 cm dick,
aufbrechen.
Formsteine und Aufbruchgut nach Wahl des AN verwerten.
Menge: 560,000 m

**01.03.0006 Asphalttragsch. aus AC 22 T S herst Bk10 Bitumen 50/70**
Asphalttragschicht aus Asphalttragschichtmischgut
AC 22 T S herstellen. Anlieferung des Asphaltmischguts
in thermoisolierten Transportbehältern.
In Verkehrsflächen der Belastungsklasse Bk10.
Einbau zur Profilierung der ausgebauten Betonleitsteine
Bindemittel = 50/70.
Menge: 50,000 t
Zuordnung: 113

**01.03.0007 Asphalt fräsen Tiefe ü.2,5-4,5cm*Randstr./Rinne Fräsasph. verw.**
Asphalt fräsen und Fräsgut aufnehmen. Anschlusskante
geradlinig auf Frästiefe herstellen. Der Schnittlinienabstand darf maximal 15 mm betragen.
Asphalt Gussasphalt
Asphaltschicht Gussasphaltrinne
Frästiefe über 2,5 bis 4,5 cm.
Fläche = Randstreifen/Entwässerungsrinnen.
Fräsasphalt nach Wahl des AN verwerten.
Menge: 30,000 m2
Zuordnung: 113

**01.03.0008 Streifen/Rinne aus MA herst. Bk10+Bk3,2*Rinne 30 cm MA 8 N*Bitumen 30/45+vvZ**
Streifen bzw. Rinne aus Gussasphalt herstellen.
In Verkehrsflächen der Belastungsklasse Bk10 und Bk3,2.
Einbau in Rinne, Breite 30 cm.
Mischgut = Gussasphalt MA 8 N
Bindemittel = 30/45 mit viskositätsveränderndem Zusatz
bzw. einem entsprechend viskositätsveränderten Bindemittel 30/45.
Menge: 100,000 m
Zuordnung: 113

#### Unterabschnitt 01.04 Oberbau

*Hinweis*
Schadstellen

**01.04.0001 Pechhaltige Befestigung aufnehmen Dicke 10-15 cm*Fahrbahn Fräsen*Pech ents. ges.**
Pechhaltige Befestigung lösen und aufnehmen. Beschaffenheit nach Unterlagen des AG.
Schicht Deckschicht Tragschicht, alte Deckschicht
Befestigung Asphaltoberbau
Dicke über 10 bis 15 cm.
Fläche = Fahrbahn.
Lösen durch Fräsen.
Pechhaltiges Fräsgut / Aufbruchgut entsorgen nach Un-
terlagen des AG. Entsorgen wird gesondert vergütet.
Menge: 675,000 m2

**01.04.0002 Gefährl. Abfall aus Baustelle ents. Bitumen u. Teer*Gebühr einrechn.**
Gefährlichen Abfall aus Baustelle laden, fördern und
entsorgen. Art der Belastung und Entsorgung nach Unterlagen des AG. Entsorgungsnachweis nach Unterlagen des
AG führen.
Abgerechnet wird nach Wiegescheinen.
Kohlenteerhaltige Bitumengemische. Ab-
fallschlüsselnummer = 17 03 01.
Gebühren der Abfallentsorgung sind einzurechnen.
Menge: 250,000 t

**01.04.0003 Frostschutzschicht herstellen.**
Frostschutzschicht herstellen. Erschwernisse durch
Einbauten, Schächte und Straßenabläufe werden gesondert vergütet.
In Verkehrsflächen 'bis Belastungsklasse Bk 10'
Umweltrelevante Merkmale des Baustoffgemisches 'aus
gebrochener natürlicher Gesteinskörnung '
Verdichtungsgrad/Verformungsmodul 'EV2 mind. 120 MPa '
Einbaudicke 'bis 20 cm'
Abgerechnet wird nach Wiegescheinen.
Menge: 50,000 t

**01.04.0004 Bitumenemulsion aufsprühen Bk100-Bk3,2*Asphalt gefräst C60BP4-S*Menge 300 g/m2**
Bitumenemulsion zur Herstellung des Schichtenverbundes
aufsprühen.
Auf Verkehrsflächen der Belastungsklassen Bk100 bis
Bk3,2.
Unterlage = Asphaltbefestigung, gefräst.
Bindemittel = C60BP4-S.
Bindemittelmenge = 300 g/m2.
Vor Einbau Asphalttragschicht
Menge: 675,000 m2
Zuordnung: 113

**01.04.0005 Asphalttragsch. aus AC 22 T S herst Bk10*Schadstellen 50/70*m. thermo**
Asphalttragschicht aus Asphalttragschichtmischgut
AC 22 T S herstellen.
In Verkehrsflächen der Belastungsklasse Bk10.
Einbau in Schadstellen ab 1,50 m.
Bindemittel = 50/70.
Anlieferung des Asphaltmischguts in thermoisolierten
Transportbehältern.
Menge: 250,000 t

**01.04.0006 Unterlage profilieren FSS*EV2 mind.120*Unebenh. max.3 cm**
Unterlage für Schicht ohne Bindemittel auf Sollhöhe
nach Unterlagen des AG profilieren und verdichten. Liefern von Baustoff bzw. Entfernen von überschüssigem
Baustoff wird gesondert vergütet. Erschwernisse durch
Einbauten werden gesondert vergütet.
Unterlage = Frostschutzschicht.
Verformungsmodul der profilierten Unterlage mindestens
120 MN/m2.
Unebenheit innerhalb einer 4,00 m langen Messstrecke
höchstens 3 cm in Längs- und Querrichtung.
Menge: 675,000 m2

*Hinweis*
Fahrbahn

**01.04.0007 Asphaltbefestigung trennen**
Asphaltbefestigung geradlinig trennen.
in Einzelflächen längs und quer zur Fahrbahnachse,
Trennen 'durch schneiden. '
Dicke der Asphaltbefestigung 'über 3 bis 5 cm.'
Menge: 1500,000 m

**01.04.0008 Asphalt fräsen*Asphaltbeton Fräsasph. verw.**
Asphalt fräsen und Fräsgut aufnehmen. Anschlusskante
geradlinig auf Frästiefe herstellen. Der Schnittlinienabstand darf maximal 15 mm betragen.
Asphalt Deckchicht.
Asphaltdeckschicht = Asphaltbeton.
Frästiefe über 3 bis 5 cm.
Fläche Fahrbahn
Fräsen über
teerhaltigen Schichten.
Fräsasphalt nach Wahl des AN verwerten.
Menge: 4500,000 m2
Zuordnung: 113

**01.04.0009 Schollenbildungen aufnehmen**
Schollen von restlicher Deck- oder Binderschicht, die
keinen Schichtenverbund mit der Unterlage aufweisen und
mit
dem maschinellen  Abkehren nicht aufgenommen werden
konnten, nachträglich nach Wahl des AN lösen, aufnehmen
und der Verwertung nach Wahl des AN zuführen.
Dicke der Schollen über 0,5 bis 2 cm.
Schollenbildung an Einzelflächen mit unterschiedlichen
Größen.
Die Anwendung dieser OZ erfolgt grundsätzlich nur in
Abstimmung und Festlegung der Flächen mit dem AG.
Menge: 1000,000 m2

**01.04.0010 Unterlage reinigen Asphaltbef.*Selb.aufn.Kehrm.**
Unterlage reinigen. Anfallendes Kehrgut der Verwertung
nach Wahl des AN zuführen.
Unterlage = Asphaltbefestigung.
Selbstaufnehmende Kehrmaschine.
Menge: 4500,000 m2

**01.04.0011 Bitumenemulsion aufsprühen Bk0,3 bis Bk1,8*Asphalt frisch Rampenspritzg.t*C60BP4-S Menge 300 g/m2*Vor ABi**
Bitumenemulsion zur Herstellung des Schichtenverbundes
aufsprühen.
Auf Verkehrsflächen der Belastungsklassen Bk0,3 bis
Bk1,8.
Unterlage = Asphaltbefestigung, frisch.
Mit Rampenspritzgerät.
Bindemittel = C60BP4-S.
Bindemittelmenge = 300 g/m2.
Vor Einbau Asphaltbinderschicht.
Menge: 4500,000 m2

**01.04.0012 Asphaltdeckschicht AC 11 D S herstellen**
Asphaltdeckschicht aus Asphaltbeton für Asphaltdeckschichten AC 11 DS herstellen. Anlieferung des
Asphaltmischgutes in thermoisolierten Transportbehältern.
  Bindemittel 25/55-55A, ohne Zugabe von
Asphaltgranulat.
  Fremdfüller = Kalksteinfüller Kategorie CC 70
  Grobe Gesteinskörnung = Kategorie PSV 59, C100/0
  In Verkehrsflächen der Belastungsklasse BK 10
  Einbaudicke = 4,0 cm,
  Einbau mit Beschicker
  Unebenheit der Oberfläche der fertigen Schicht
höchstens 3,0mm innerhalb
  einer 4,0 m langen Messstrecke in Längs- und
Querrichtung.
  Hierzu muss der Fertiger über eine
sensorgesteuerter Nivelliereinrichtung z.B.
  Ultra-schall-Multi-Sensoren oder ähnlich, mit
mind. 3 Sensoren, verfügen.
  Der maschinelle Einbau erfolgt in voller Breite
ohne Mittelnaht.
Menge: 4500,000 m2

**01.04.0013 Abstumpfungsmaßnahme durchführen Bit.LFK 1/3*Gestein wie Decke Menge 1 kg/m2*Maschinell**
Abstumpfungsmaßnahme zur Erhöhung der Anfangsgriffigkeit durch gleichmäßiges Aufbringen und Einwalzen von
Abstreukörnung durchführen. Nicht gebundene Abstreukörnung aufnehmen und der Verwertung nach Wahl des AN zuführen.
Abstreukörnung = leicht bituminierte Lieferkörnung 1/3.
Aus Gestein wie grobe Gesteinskörnung in Asphaltdeckschicht.
Abstreumenge = 1 kg/m2.
Maschinell abstreuen.
Menge: 4500,000 m2

**01.04.0014 Anschluss mit Fugenband herstellen Anschl. ADS*Anschl.längs+quer Schichtd. 4 cm*Bis 20 m Breite 10 mm**
Anschluss an bestehende Asphaltschicht oder Bauteil in
der Dicke der Asphaltschicht mit Fugenband einschließlich zugehörigem und zuvor aufgetragenem Voranstrichmittel herstellen.
Anschluss an Asphaltdeckschicht.
Längs- und Querfuge.
Dicke der Asphaltschicht = 4 cm.
Einzellängen bis 20,00 m.
Breite des Fugenbandes = 10 mm.
Menge: 20,000 m

**01.04.0015 Naht in Asphaltschicht herst. Naht ADS*Längsnaht Kantenandrückr*PmB heiß Dicke 2,5-4,5**
Naht in Asphaltschicht herstellen.
Naht in Asphaltdeckschicht.
Längsnaht.
Herstellung der Nahtflanke durch Kantenandrückrolle.
Heiß aufzubringendes Polymermodifiziertes Bitumen auf
die Nahtflanke volldeckend auftragen oder anspritzen,
Menge 50 g/m je cm Schichtdicke.
Dicke der Schicht über 2,5 bis 4,5 cm.
Menge: 20,000 m

*Hinweis*
Nebenflächen

**01.04.0016 Asphalt fräsen und Fräsgut aufnehmen**
Asphalt fräsen und Fräsgut aufnehmen.
Asphaltdeckschicht.
Frästiefe über 2,5 bis 4,5 cm.
Fläche = Zwickel und Streifen.
Fräsasphalt nach Wahl des AN verwerten.
Menge: 100,000 m2

**01.04.0017 Unterlage reinigen gefr. Asphaltsch.*lose Teile aufn. Hochdr.-Sauganl.**
Unterlage reinigen. Anfallendes Kehrgut nach Wahl des
AN verwerten.
Unterlage = gefräste Asphaltschicht.
Lose Bestandteile von Schadstellen aufnehmen.
Selbstaufnehmende Kehrmaschine. Letzter Arbeitsgang mit
Wasserhochdruckreinigungsgeräten mit rotierenden Düsen
und Absaugeinrichtung.
Menge: 100,000 m2
Zuordnung: 113

**01.04.0018 Bitumenemulsion aufsprühen Bk100-Bk3,2*Asphalt gefräst C40B5-S*Menge 250 g/m2 vor A.deckschicht**
Bitumenemulsion zur Herstellung des Schichtenverbundes
aufsprühen.
Auf Verkehrsflächen der Belastungsklassen Bk100 bis
Bk3,2.
Unterlage = Asphaltbefestigung, gefräst.
Bindemittel = C40B5-S.
Bindemittelmenge = 250 g/m2.
Vor Einbau Asphaltdeckschicht.
Menge: 100,000 m2
Zuordnung: 113

**01.04.0019 Asphaltdecksch. aus AC 11 D S herst Bk10*Dicke 4 cm*Bitumen 25/55-55A*Kalk.füller CC 70**
Asphaltdeckschicht aus Asphaltbeton für Asphaltdeckschichten AC 11 D S herstellen. Anlieferung des
Asphaltmischguts in thermoisolierten
Transportbehältern.
In Verkehrsflächen der Belastungsklasse Bk10.
Einbaudicke = 4 cm.
Bindemittel = 25/55-55 A.
Grobe Gesteinskörnung = Kategorie PSV 59
Fremdfüller = Kalksteinfüller Kategorie CC 70.
Menge: 100,000 m2
Zuordnung: 113

**01.04.0020 Abstumpfungsmaßnahme durchführen LFK 1/3*Gestein wie Decke Menge 1 kg/m2**
Abstumpfungsmaßnahme zur Erhöhung der Anfangsgriffigkeit durch gleichmäßiges Aufbringen und Einwalzen von
Abstreukörnung durchführen. Nicht gebundene Abstreukörnung aufnehmen und nach Wahl des AN verwerten.
Abstreukörnung = Lieferkörnung 1/3.
Aus Gestein wie grobe Gesteinskörnung in Asphaltdeckschicht.
Abstreumenge = 1 kg/m2.
Menge: 100,000 m2
Zuordnung: 113

**01.04.0021 Asphaltbefestigung trennen Einzelfl.*schneiden Dicke ü. 3-6 cm**
Asphaltbefestigung geradlinig trennen.
in Einzelflächen längs und quer zur Fahrbahnachse,
Trennen durch Schneiden.
Dicke der Asphaltbefestigung über 3 bis 6 cm.
Menge: 50,000 m
Zuordnung: 113

**01.04.0022 Anschluss an bestehende Deckschicht herstellen**
Anschluss an bestehende Asphaltschicht oder Bauteil in
der Dicke der Asphaltschicht mit Fugenband einschließlich zugehörigem und zuvor aufgetragenem Voranstrichmittel herstellen.
Anschluss an Asphaltdeckschicht.
Querfuge.
Dicke der Asphaltschicht = 4 cm.
Breite des Fugenbandes = 10 mm.
Menge: 50,000 m

**01.04.0023 Naht in Asphaltschicht herstellen.**
Naht in Asphaltschicht herstellen.
Naht in Asphaltdeckschicht.
Längsnaht.
Herstellung der Nahtflanke durch Kantenandrückrolle.
Heiß aufzubringendes Polymermodifiziertes Bitumen auf
die Nahtflanke volldeckend auftragen oder anspritzen,
Menge 50 g/m je cm Schichtdicke.
Dicke der Schicht über 2,5 bis 4,5 cm.
Menge: 50,000 m

#### Unterabschnitt 01.05 Markierung / Beschilderung

**01.05.0001 Längsmarkierung entfernen Blockmark. 1 zu 1*Breite 0,25 m Plastik*a.Asphaltdecksch. Deckenerneuerung*Abf.d. Verw.zuf.**
Längsmarkierung einschl. evtl. Sperrflächenumrandung
entfernen. Abgerechnet wird der entfernte Strich, bei
Doppelstrichen zwei Striche.
Unterbrochener Strich; Verhältnis Strich/Lücke 1 zu 1
als Fahrbahnbegrenzung (Blockmarkierung).
Strichbreite = 0,25 m.
Markierungsstoffart = Plastikmasse.
Auf Asphaltdeckschicht.
Entfernen für Deckenerneuerung.
Abfall aufnehmen und nach Wahl des AN verwerten.
Menge: 50,000 m
Zuordnung: 131

**01.05.0002 Längsmarkierung entfernen Leitlinie 1 zu 1*Breite 0,12 m Plastik*a.Asphaltdecksch. Deckenerneuerung*Abf.d. Verw.zuf.**
Längsmarkierung einschl. evtl. Sperrflächenumrandung
entfernen. Abgerechnet wird der entfernte Strich, bei
Doppelstrichen zwei Striche.
Unterbrochener Strich; Verhältnis Strich/Lücke 1 zu 1
als Leitlinie.
Strichbreite = 0,12 m.
Markierungsstoffart = Plastikmasse.
Auf Asphaltdeckschicht.
Entfernen für Deckenerneuerung.
Abfall aufnehmen und nach Wahl des AN verwerten.
Menge: 200,000 m
Zuordnung: 131

**01.05.0003 Längsmarkierung entfernen durchg.Fstr.begr.*Breite 0,12 m Plastik*a.Asphaltdecksch. Deckenerneuerung*Abf.d. Verw.zuf.**
Längsmarkierung einschl. evtl. Sperrflächenumrandung
entfernen. Abgerechnet wird der entfernte Strich, bei
Doppelstrichen zwei Striche.
Durchgehender Strich als Fahrstreifenbegrenzung.
Strichbreite = 0,12 m.
Markierungsstoffart = Plastikmasse.
Auf Asphaltdeckschicht.
Entfernen für Deckenerneuerung.
Abfall aufnehmen und nach Wahl des AN verwerten.
Menge: 300,000 m
Zuordnung: 131

**01.05.0004 Sonstige Markierung entfernen Sperrfläche*Breite 0,50 m Plastik*a.Asphaltdecksch. Deckenerneuerung*Abf.d. Verw.zuf.**
Sonstige Markierung wie Quermarkierung, Schrägstrich
der Sperrfläche oder Parkmarkierung entfernen. Abgerechnet wird der entfernte Strich.
Schrägstrich der Sperrfläche.
Strichbreite = 0,50 m.
Markierungsstoffart = Plastikmasse.
Auf Asphaltdeckschicht.
Entfernen für Deckenerneuerung.
Abfall aufnehmen und nach Wahl des AN verwerten.
Menge: 30,000 m
Zuordnung: 131

**01.05.0005 Längsmarkierung entfernen Leitlinie 1zu2*Breite 0,12 m Plastik*a.Asphaltdecksch. Deckenerneuerung*Abf.d. Verw.zuf.**
Längsmarkierung einschl. evtl. Sperrflächenumrandung
entfernen. Abgerechnet wird der entfernte Strich, bei
Doppelstrichen zwei Striche.
Unterbrochener Strich; Verhältnis Strich/Lücke 1 zu 2
als Leitlinie.
Strichbreite = 0,12 m.
Markierungsstoffart = Plastikmasse.
Auf Asphaltdeckschicht.
Entfernen für Deckenerneuerung.
Abfall aufnehmen und nach Wahl des AN verwerten.
Menge: 200,000 m
Zuordnung: 131

**01.05.0006 Längsmarkierung entfernen durchg.Fb.begr.*Breite 0,12 m Plastik*a.Asphaltdecksch. Deckenerneuerung*Abf.d. Verw.zuf.**
Längsmarkierung einschl. evtl. Sperrflächenumrandung
entfernen. Abgerechnet wird der entfernte Strich, bei
Doppelstrichen zwei Striche.
Durchgehender Strich als Fahrbahnbegrenzung.
Strichbreite = 0,12 m.
Markierungsstoffart = Plastikmasse.
Auf Asphaltdeckschicht.
Entfernen für Deckenerneuerung.
Abfall aufnehmen und nach Wahl des AN verwerten.
Menge: 560,000 m
Zuordnung: 131

**01.05.0007 Markierungszeichen entfernen Plastikmasse*a.Asphaltdecksch. Deckenerneuerung*Abf.d. Verw.zuf.**
Markierungszeichen entfernen. Abgerechnet wird die entfernte markierte Fläche. Bei Pfeil, Buchstabe, Ziffer,
Verkehrsschild und Piktogramm ergibt sich die Fläche
aus dem kleinsten umschließenden Rechteck.
Markierungsstoffart = Plastikmasse.
Auf Asphaltdeckschicht.
Entfernen für Deckenerneuerung.
Abfall aufnehmen und nach Wahl des AN verwerten.
Menge: 40,000 m2
Zuordnung: 131

**01.05.0008 Markierungsfläche reinigen Wasserhochdruck**
Fläche für Markierung reinigen. Kehrgut aufnehmen und
nach Wahl des AN verwerten. Abgerechnet wird die zu
markierende Fläche. Bei Pfeil, Buchstabe, Ziffer, Verkehrsschild, und Piktogramm ergibt sich die Fläche aus
dem kleinsten umschließenden Rechteck.
Reinigung mit Wasserhochdruckverfahren.
Menge: 4500,000 m2
Zuordnung: 131

**01.05.0009 Markierungsfläche trocknen**
Fläche für Markierung schonend trocknen. Abgerechnet
wird die zu markierende Fläche. Bei Pfeil, Buchstabe,
Ziffer, Verkehrsschild und Piktogramm ergibt sich die
Fläche aus dem kleinsten umschließenden Rechteck.
Menge: 4500,000 m2
Zuordnung: 131

**01.05.0010 Längsmarkierung Typ II herstellen Blockmark. 1 zu 1*Breite 0,25 m mit Vormarkierung*mehrkomp. Farbe*a.Asphaltdecksch.**
Längsmarkierung Typ II einschl. evtl. Sperrflächenumrandung als Verkehrsfreigabemarkierung herstellen. Ab-
gerechnet wird der markierte Strich, bei Doppelstrichen
zwei Striche.
Unterbrochen; Verhältnis Strich/Lücke 1 zu 1 als Fahrbahnbegrenzung (Blockmarkierung).
Strichbreite = 0,25 m.
Strich mit Vormarkierung.
Markierungssystem aus mehrkomponentiger lösemittelarmer
Farbe (High-Solid).
Verkehrsklasse P4
Markierung auf Asphaltdeckschicht.
Menge: 50,000 m
Zuordnung: 131

**01.05.0011 Längsmarkierung Typ II herstellen Leitlinie 1 zu 1*Breite 0,12 m mit Vormarkierung*mehrkomp. Farbe*a.Asphaltdecksch.**
Längsmarkierung Typ II einschl. evtl. Sperrflächenumrandung als Verkehrsfreigabemarkierung herstellen. Ab-
gerechnet wird der markierte Strich, bei Doppelstrichen
zwei Striche.
Unterbrochen; Verhältnis Strich/Lücke 1 zu 1 als Leitlinie.
Strichbreite = 0,12 m.
Strich mit Vormarkierung.
Markierungssystem aus mehrkomponentiger lösemittelarmer
Farbe (High-Solid).
Verkehrsklasse P4
Markierung auf Asphaltdeckschicht.
Menge: 200,000 m
Zuordnung: 131

**01.05.0012 Längsmarkierung Typ II herstellen durchg.Fstr.begr.*Breite 0,12 m mit Vormarkierung*mehrkomp. Farbe*a.Asphaltdecksch.**
Längsmarkierung Typ II einschl. evtl. Sperrflächenumrandung als Verkehrsfreigabemarkierung herstellen. Ab-
gerechnet wird der markierte Strich, bei Doppelstrichen
zwei Striche.
Durchgehend als Fahrstreifenbegrenzung.
Strichbreite = 0,12 m.
Strich mit Vormarkierung.
Markierungssystem aus mehrkomponentiger lösemittelarmer
Farbe (High-Solid).
Verkehrsklasse P4
Markierung auf Asphaltdeckschicht.
Menge: 300,000 m
Zuordnung: 131

**01.05.0013 Sperrflächenmarkierung Typ II herst Breite 0,50 m*mit Vormarkierung mehrkomp. Farbe a.Asphaltdecksch.**
Sperrfläche als Schrägstrichgatter Typ II als Verkehrsfreigabemarkierung herstellen. Abgerechnet wird der
markierte Strich.
Strichbreite = 0,50 m.
Strich mit Vormarkierung.
Markierungssystem aus mehrkomponentiger lösemittelarmer
Farbe (High-Solid).
Verkehrsklasse P4
Markierung auf Asphaltdeckschicht.
Menge: 30,000 m
Zuordnung: 131

**01.05.0014 Längsmarkierung Typ II herstellen Leitlinie 1 zu 2*Breite 0,12 m mit Vormarkierung*mehrkomp. Farbe*a.Asphaltdecksch.**
Längsmarkierung Typ II einschl. evtl. Sperrflächenumrandung als Verkehrsfreigabemarkierung herstellen. Ab-
gerechnet wird der markierte Strich, bei Doppelstrichen
zwei Striche.
Unterbrochen; Verhältnis Strich/Lücke 1 zu 2 als Leitlinie.
Strichbreite = 0,12 m.
Strich mit Vormarkierung.
Markierungssystem aus mehrkomponentiger lösemittelarmer
Farbe (High-Solid).
Verkehrsklasse P4
Markierung auf Asphaltdeckschicht.
Menge: 200,000 m
Zuordnung: 131

**01.05.0015 Längsmarkierung Typ II herstellen durchg.Fstr.begr.*Breite 0,12 m mit Vormarkierung*mehrkomp. Farbe*a.Asphaltdecksch.**
Längsmarkierung Typ II einschl. evtl. Sperrflächenumrandung als Verkehrsfreigabemarkierung herstellen. Ab-
gerechnet wird der markierte Strich, bei Doppelstrichen
zwei Striche.
Durchgehend als Fahrstreifenbegrenzung.
Strichbreite = 0,12 m.
Strich mit Vormarkierung.
Markierungssystem aus mehrkomponentiger lösemittelarmer
Farbe (High-Solid).
Verkehrsklasse P4
Markierung auf Asphaltdeckschicht.
Menge: 560,000 m
Zuordnung: 131

**01.05.0016 Pfeilmarkierung Typ II herstellen li.o.re. ab*mit Vormarkierung Länge 5,00 m*mehrkomp. Farbe*a.Asphaltdecksch.**
Pfeilmarkierung Typ II als Verkehrsfreigabemarkierung
herstellen.
Markierungszeichen = Pfeil links oder rechts ab.
Mit Vormarkierung.
Länge = 5,00 m.
Markierungssystem aus mehrkomponentiger lösemittelarmer
Farbe (High-Solid).
Verkehrsklasse P4
Markierung auf Asphaltdeckschicht.
Menge: 3,000 St
Zuordnung: 131

**01.05.0017 Pfeilmarkierung Typ II herstellen Vorankünd.pfeil*mit Vormarkierung Länge 5,00 m*mehrkomp. Farbe*a.Asphaltdecksch.**
Pfeilmarkierung Typ II als Verkehrsfreigabemarkierung
herstellen.
Markierungszeichen = Vorankündigungspfeil.
Mit Vormarkierung.
Länge = 5,00 m.
Markierungssystem aus mehrkomponentiger lösemittelarmer
Farbe (High-Solid).
Verkehrsklasse P4
Markierung auf Asphaltdeckschicht.
Menge: 3,000 St
Zuordnung: 131

**01.05.0018 Pfeilmarkierung Typ II herstellen gerad.+li.o.re.ab*mit Vormarkierung Länge 5,00 m*mehrkomp. Farbe*a.Asphaltdecksch.**
Pfeilmarkierung Typ II als Verkehrsfreigabemarkierung
herstellen.
Markierungszeichen = Pfeil geradeaus und links oder
rechts ab.
Mit Vormarkierung.
Länge = 5,00 m.
Markierungssystem aus mehrkomponentiger lösemittelarmer
Farbe (High-Solid).
Verkehrsklasse
Markierung auf Asphaltdeckschicht.
Menge: 4,000 St
Zuordnung: 131

**01.05.0019 Längsmarkierung Typ II herstellen Leitlinie 2 zu 1*Breite 0,12 m mit Vormarkierung*mehrkomp. Farbe*a.Asphaltdecksch.**
Längsmarkierung Typ II einschl. evtl. Sperrflächenumrandung als Verkehrsfreigabemarkierung herstellen. Ab-
gerechnet wird der markierte Strich, bei Doppelstrichen
zwei Striche.
Unterbrochen; Verhältnis Strich/Lücke 2 zu 1 als Leitlinie.
Strichbreite = 0,12 m.
Strich mit Vormarkierung.
Markierungssystem aus mehrkomponentiger lösemittelarmer
Farbe (High-Solid).
Verkehrsklasse P4
Markierung auf Asphaltdeckschicht.
Menge: 50,000 m
Zuordnung: 131

#### Unterabschnitt 01.06 Erschwernisse / Sichern / Sonstiges

**01.06.0001 Erschwernis durch Einbauten*Straßenabläufe**
Erschwernis durch Einbauten.
Beim Durchführen aller Leistungen im Bereich der
Einbauten.
Vergütet wird die Erschwernis nur ein mal.
Einbauten = Straßenabläufe.
Menge: 1,000 St

**01.06.0002 Längsbehinderung durch Schutzplanken**
Längsbehinderung durch eine Leitplanke, als Zulage zur
Schäl- und Einbauposition. Die Zulage wird nur einmal
gewährt.
Menge: 200,000 m

**01.06.0003 Längsbehinderung durch Bordsteine, GA-Rinne u. Randsteine**
Behinderung durch Bordsteine,GA-Rinne
und Randsteine.
als Zulage für die Schäl- und Einbauposition.
Die Position wir nur einmal vergütet.
Menge: 1150,000 m

**01.06.0004 Behinderung durch Leitpfosten**
Behinderung durch Leitpfosten
als Zulage für die
Schäl- und Einbauposition. Die Position wir nur einmal
vergütet.
Menge: 14,000 St

**01.06.0005 Leitpfosten abbauen Pf.m.Stahleinschl*Abbauteil verwert**
Leitpfosten abbauen.
Abbauteil = Sockelleitpfosten einschließlich Stahleinschlagsockel.
Abbauteile nach Wahl des AN verwerten.
Menge: 5,000 St
Zuordnung: 129

**01.06.0006 Leitpfosten aufstellen Sockelleitpfosten*m.Rohrausst. 2mm Aussteif. 0,75 m*Refl.beids. weiß Typ R1, Kl. RA2**
Leitpfosten aus Niederdruckpolyäthylen (PE-HD) aufstellen.
Sockelleitpfosten, Länge 1,20 m.
Mit Rohraussteifung, Wanddicke 2 mm.
Aussteifungslänge 0,75 m.
Retroreflektoren beidseitig, weiß.
Retroreflektoren Typklasse R1, Klasse RA 2.
Menge: 5,000 St
Zuordnung: 129

**01.06.0007 Probegefäß liefern 10-l-Blecheimer*Mithilfe Kprüf.**
Probegefäß zur Aufnahme von Baustoffproben, für Kontrollprüfungen und für Rückstellproben des AG liefern.
Probegefäß = sauberer 10-l-Blecheimer mit dicht schließendem Deckel.
Mithilfe bei der Probennahme im Baubereich nach Angaben
des AG.
Menge: 5,000 St
Zuordnung: 101

USt %: 19,00
